# Theben Ausschreibungstext 2010 GaebWriter V
Leistungsbeschreibung (GAEB 90, DA81)
Projektbezeichnung: Theben Ausschreibungstext 2010  GaebWriter V
DV-Nummer: Theben
Währung: EUR

## Theben AG
Datum: 28.09.12

### Titel 13 KNX

**13.61 KNX Wetterstation, Wind, Helligkeit, Temperatur (Meteodata 140 basic KNX)**
Kombisensor/Wetterstation, zum Erfassen von Wind,
Helligkeit und Temperatur, zur vollautomatischen
Jalousie- und Sonnenschutzsteuerung mit automatischer
Sonnenstandsnachführung, Erfassung und Auswertung
direkt im Gerät, Sonnenschutz für bis zu drei Fassaden
durch 3 integrierte Helligkeitssensoren, 4 zusätzliche
Schwellwertkanäle zur Verknüpfung externer KNX
Sensoren, 6 Logikkanäle, Anzeige der Wetterdaten z. B.
mit Multifunktionsdisplay VARIA 826 KNX, keine
Betriebsspannung notwendig

Liefern, montieren, betriebsfertig anschließen und
einstellen

Fabrikat: Theben

Typ: Meteodata 140 basic KNX
Bestell-Nr.: 1409205

Einheit: ST

Zubehör:

Mastbefestigung für Durchmesser 60-80 mm
Bestell-Nr. 907380
Einheit: Stk

USt %: 19,00
