# Theben Ausschreibungstext 2010 GaebWriter V
Leistungsbeschreibung (GAEB 90, DA81)
Projektbezeichnung: Theben Ausschreibungstext 2010  GaebWriter V
DV-Nummer: Theben
Währung: EUR

## Theben AG
Datum: 28.09.12

### Titel 10 Uhrenthermostate

**10.10 Reiheneinbau-Zonenregelung (1 Zone/Raum), Wochenprogramm - RAMSES 366/ 1 top2**
Uhrenthermostat zur Ferntemperaturregelung ohne
Temperatursensor; Reiheneinbau-Zonenregelung (1 Zone);
Breite 2 TE; Temperatur einstellbar im Bereich + 6...
+ 30°C; Temperaturprofil für Normal- und
Absenktemperatur mit Tages-; und Wochen- und
Ferienprogramm wählbar; Bedienerführung durch
integrierte Textzeile in der LCD-Anzeige; automatische
Sommer-/Winterzeitumstellung; Schnittstelle für
OBELISK top2 Speicherkarte (Kopieren von Programmen);
DuoFix-Federsteckklemmen; 1 Wechsler 10 A/250 V~.

Liefern, montieren, betriebsfertig anschließen und
einstellen
...

Fabrikat: Theben

Typ: RAMSES 366/1 top2
Bestell-Nr.: 3660100

Einheit: ST
Einheit: Stk

USt %: 19,00
