# Theben Ausschreibungstext 2010 GaebWriter V
Leistungsbeschreibung (GAEB 90, DA81)
Projektbezeichnung: Theben Ausschreibungstext 2010  GaebWriter V
DV-Nummer: Theben
Währung: EUR

## Theben AG
Datum: 28.09.12

### Titel 13 KNX

**13.0021 KNX Universal-Dimmaktor 4fach (DM 4 T KNX)**
KNX Universal- Dimmaktor 4fach, Reiheneinbaugehäuse,
Breite 145 mm, Dimmbereich 0-100%, maximale Last: 4 x
400 W/VA oder 2 x 800W/VA im Parallelbetrieb. Bei
Verwendung mit Dimmbooster (DMB 1 T) 4 x 1.000 W/VA
oder 2 x 2.000 W/VA im Parallelbetrieb. Zum Dimmen von
Glühlampen, Niedervolt und Hochvolt-Halogenlampen,
dimmbare Energiesparlampen, dimmbare LED-
Retrofitlampen. Unterschiedliche Dimmkurven ermöglichen
das stufenlose Dimmen aller Lampenarten, auch zur
Ansteuerung von vielen Lüftern geeignet, automatische
Lasterkennung (wählbar), Manuelle Bedienung 0, 25, 50,
75 und 100% oder Test.

Liefern, montieren, betriebsfertig anschließen und
einstellen
...

Fabrikat: Theben

Typ: DM 4 T KNX
Bestell-Nr.: 4940275

Einheit: ST
Einheit: Stk

USt %: 19,00
