# Theben Ausschreibungstext 2010 GaebWriter V
Leistungsbeschreibung (GAEB 90, DA81)
Projektbezeichnung: Theben Ausschreibungstext 2010  GaebWriter V
DV-Nummer: Theben
Währung: EUR

## Theben AG
Datum: 28.09.12

### Titel 11 Raumthermostate

**11.11 UP-Raum-Thermostat, weiß, mit Rahmen (RAMSES 741 RA)**
Raumtemperaturregler; mit Rahmen; 5 - 30°C; Farbe
reinweiß; Öffner 10 A/250V~.

Liefern, montieren, betriebsfertig anschließen und
einstellen
...

Fabrikat: Theben

Typ: RAMSES 741 RA
Bestell-Nr.: 7410131

Einheit: ST
Einheit: Stk

USt %: 19,00
