# Theben Ausschreibungstext 2010 GaebWriter V
Leistungsbeschreibung (GAEB 90, DA81)
Projektbezeichnung: Theben Ausschreibungstext 2010  GaebWriter V
DV-Nummer: Theben
Währung: EUR

## Theben AG
Datum: 28.09.12

### Titel 13 KNX

**13.69 USB Schnittstelle KNX (USB Schnittstelle KNX)**
USB Schnittstelle KNX; Anschluss an den PC erfolgt über
USB Stecker; Reiheneinbaugehäuse 2 TLE.

Liefern, montieren, betriebsfertig anschließen und
einstellen
...

Fabrikat: Theben

Typ: USB Schnittstelle KNX
Bestell-Nr.: 907 0 397

Einheit: ST
Einheit: Stk

USt %: 19,00
